# Specification (GAEB 90, DA81)
Currency: EUR

## Bill of quantities
Date: 01.03.16

**1.0 GEZE OL 90 N inward electric linear drive E 212 (fanlight opener)**
Activation via electric linear drive E 212.

For daily aeration and ventilation with electric
linear drive on vertically installed rectangular
windows with bottom-hung and top-hung casements,
inward opening.

Installation can be carried out from the front,
without visible attachment screws. Casement is fitted
with safety catch and locking device in the scissors.
Casement closing pressure must be adjusted at the
casement bracket. Variable stroke adjustment for
simple regulation of the opening width
For window cleaning, the scissors can be disengaged
quickly by pressing the release catch.
Rod must be covered using an aluminium profile.
Activation must be using electric linear drive E 212.

Technical data:
Opening width: 170mm

(  ) bottom-hung casement  (  ) top-hung casement
(  ) side-hung casement

Drive installation:
(  ) vertical at the side
(  ) horizontal at the top

(  ) E 212 R1/230 V AC
  With 1 relay for group switching via 1 operating
  spot/switch

(  ) E 212 R/230 V AC
  With 2 relays for group switching via several
  operating spots/push button control

(  ) E 212/24 V DC
  DC drive for 24V DC control units, including
  emergency power control units, suitable for RWA
application

Leaf width: ........ mm
- With vertical drive installation
(  ) 1 scissors for casement widths from  380 -
1200 mm1)
(  ) 2 scissors for casement widths from  1201 -
2400 mm1)
(  ) 3 scissors for casement widths from  2401 -
3600 mm1)
- With horizontal drive installation
(  ) 1 scissors for casement widths from  600 -
1200 mm1)
(  ) 2 scissors for casement widths from  1201 -
2400 mm1)
(  ) 3 scissors for casement widths from  2401 -
3600 mm1)
1) Heed panel widths

Casement height: ........ mm
(min. 250 mm with horizontal drive installation)
(min. 500 mm with vertical drive installation)

Space required at the side:........ mm
(min. 35 mm with vertical drive installation)
Space required at the top: .......... mm
(min. 35 mm with horizontal drive installation

Colour:
(  ) silver-coloured EV1
(  ) white, 9016
(  ) RAL shade according to choice

Note:
When used on bottom-hung casements, we
prescribe the use of separate safety scissors
for product liability reasons. These represent an
additional
safety feature which guarantees the permanent
connection
of casement and frame, e.g. GEZE FPS.

GEZE FPS gripping and cleaning scissors
(  ) Size 1 from casement height 360 mm
(  ) Size 2 from casement height 540 mm
(  ) Size 3 from casement height 740 mm

Note:
When used on bottom-hung casements, we
prescribe the use of separate safety scissors
for product liability reasons. These represent an
additional
 safety feature which guarantees the permanent
connection of casement and frame, e.g. GEZE FPS.
Quantity: 0.000 Stk

**1.1 Vent switch AS 500, for E 212 R**
(  ) with function buttons OPEN-STOP-CLOSE, for flush
  mounting
(  ) optional surface mounting box
Quantity: 0.000 Stk

**1.2 Fan switch AS 500, for E 212 R1**
(  ) with function buttons OPEN-CLOSE, for flush
mounting*
Quantity: 0.000 Stk

**1.3 Vent switch AS 500, for E 212/24 V DC**
(  ) with function buttons OPEN-STOP-CLOSE, for flush
mounting*

alternatively, for surface mounting, please use
surface-mounting box (ID 120503).
Quantity: 0.000 Stk

**1.4 Installation and functional test**
Installation and functional test by an expert
authorised by the manufacturer.
Quantity: 0.000 Stk

**1.5 Start-up and official approval**
Official approval of the complete smoke and heat
extraction system by an officially recognised expert,
who also hands over the acceptance certificates.
Quantity: 0.000 Stk

**1.6 Service maintenance - compact package**
Maintenance and testing of hold-open systems
(optional position)

Service package for maintenance and testing according
to ASR A1.7 as well as according to manufacturer's
specification with the following performance features:

- One maintenance per contract year
- Free provision and updating of the test documents
- Attachment of the inspection sticker
- Fault diagnosis and repair jobs during the contract
  period will be carried out at reduced hourly rates
- Service technicians will be deployed within 24 hours
  of the message being received from Monday - Friday
  between 7 am and 5 pm without surcharges
- Personal availability at the help desk 24 hours a
  day, 365 days a year
- Contract run time: 2 years
Quantity: 0.000 Stk

**1.7 Service maintenance - comfort package**
Service maintenance (optional position)

Comfort service package for maintenance and accident
prevention inspection in accordance with ASR A1.7 as
well as according to manufacturer's specification with
the following performance features:

- Extension of the warranty to 36 months
  (condition: the maintenance contract is concluded
  3 months after the commissioning date at the latest)
- One maintenance per contract year
- Free provision and updating of the test documents
- Attachment of the inspection sticker
- No separate charging for services and travel costs
  during the warranty period
- No separate charging for consumables up to EUR 25
  per maintenance
- No separate charging for working hours when spare
  parts are replaced during the maintenance
- Personal availability at the help desk 24 hours a
  day, 365 days a year
- Contract run time: 3 years
Quantity: 0.000 Stk

**1.8 Delivery and installation**
Wiring to be carried out on site by an electrical
contractor according to the GEZE cable plan. Delivery,
installation and commissioning through plant fitters
or service partner. Safety analysis, instruction of
the operator as to how the system works and handing
over of the documentation.
Annual maintenance and technical inspection by an
expert authorised by the manufacturer incl.
documentation of the inspection in an inspection log.
Quantity: 0.000 Stk

VAT %: 19.00
